# Cilindro perfilado Zamak doble barra 5 mm de IDE - de IDE Electric

- Propiedad del archivo: CONSTRUNARIO
- Formato: FIEBDC-3/2012
- Programa: Construnario Versión 3.51
- Fecha de los precios: 06/06/2024
- Divisa: EUR

**48574** u Cilindro perfilado Zamak doble barra 5 mm de IDE - de IDE Electric
Precio: 27.60
Cilindro perfilado Zamak doble barra 5 mm Código EAN: 8431044290294 Código ETIM 6.0: EC000327
