# Kit perfil para puerta, referencia 48582 de IDE. Medidas: 1800x400 (2 ud.) - de IDE Electric

- Propiedad del archivo: CONSTRUNARIO
- Formato: FIEBDC-3/2012
- Programa: Construnario Versión 3.51
- Fecha de los precios: 06/06/2024
- Divisa: EUR

**48582** u Kit perfil para puerta, referencia 48582 de IDE. Medidas: 1800x400 (2 ud.) - de IDE Electric
Precio: 108.59
Solo necesario para puertas de 400 mm de anchura Código EAN: 8431044299211 Código ETIM 6.0: EC000327
