# Kit perfil para puerta, referencia 48583 de IFDE. Medidas: 2000x400 (2 ud.) - de IDE Electric

- Propiedad del archivo: CONSTRUNARIO
- Formato: FIEBDC-3/2012
- Programa: Construnario Versión 3.51
- Fecha de los precios: 06/06/2024
- Divisa: EUR

**48583** u Kit perfil para puerta, referencia 48583 de IFDE. Medidas: 2000x400 (2 ud.) - de IDE Electric
Precio: 110.99
Solo necesario para puertas de 400 mm de anchura Código EAN: 8431044299228 Código ETIM 6.0: EC000327
