# Cilindro perfilado Zamak, referencia 48595 de IDE. Con llave cod. 333 - de IDE Electric

- Propiedad del archivo: CONSTRUNARIO
- Formato: FIEBDC-3/2012
- Programa: Construnario Versión 3.51
- Fecha de los precios: 06/06/2024
- Divisa: EUR

| Código | Ud | Descripción | Precio |
|---|---|---|---|
| 48595 | u | Cilindro perfilado Zamak, referencia 48595 de IDE. Con llave cod. 333 - de IDE Electric | 49.69 |
