# Cierre maneta Endesa JIS 20, referencia 48598 de IDE. Con llave 3p - de IDE Electric

- Propiedad del archivo: CONSTRUNARIO
- Formato: FIEBDC-3/2012
- Programa: Construnario Versión 3.51
- Fecha de los precios: 06/06/2024
- Divisa: EUR

| Código | Ud | Descripción | Precio |
|---|---|---|---|
| 48598 | u | Cierre maneta Endesa JIS 20, referencia 48598 de IDE. Con llave 3p - de IDE Electric | 121.70 |
