# Cable H05VV-F, referencia 48608 de IDE. 2x1,5 mm2 (1 m) - de IDE Electric

- Propiedad del archivo: CONSTRUNARIO
- Formato: FIEBDC-3/2012
- Programa: Construnario Versión 3.51
- Fecha de los precios: 06/06/2024
- Divisa: EUR

**48608** u Cable H05VV-F, referencia 48608 de IDE. 2x1,5 mm2 (1 m) - de IDE Electric
Precio: 18.61
Conector macho/hembra para conexión entre lámparas. Cable H05VV-F 2X1,5 MM2 (1 M) Código EAN: 8431044453972 Código ETIM 8.0: EC002623
