# Interruptor de puerta de fijación por tornillos, referencia 48610 de IDE. Para serie Argenta - de IDE Electric

- Propiedad del archivo: CONSTRUNARIO
- Formato: FIEBDC-3/2012
- Programa: Construnario Versión 3.51
- Fecha de los precios: 06/06/2024
- Divisa: EUR

**48610** u Interruptor de puerta de fijación por tornillos, referencia 48610 de IDE. Para serie Argenta - de IDE Electric
Precio: 25.52
(AltoxAnchoxProf) 70x30,6x30 mm Código EAN: 8431044454061 Código ETIM 8.0: EC002626
