# Interruptor de puerta de fijación por tornillos, referencia 48619 de IDE. Con led - de IDE Electric

- Propiedad del archivo: CONSTRUNARIO
- Formato: FIEBDC-3/2012
- Programa: Construnario Versión 3.51
- Fecha de los precios: 06/06/2024
- Divisa: EUR

**48619** u Interruptor de puerta de fijación por tornillos, referencia 48619 de IDE. Con led - de IDE Electric
Precio: 50.07
Dimensiones: L=100 mm Código EAN: 8431044453903 Código ETIM 8.0: EC002626
