# Interruptor de puerta de fijación por tornillos, referencia 48620 de IDE. Para serie Argenta Plus - de IDE Electric

- Propiedad del archivo: CONSTRUNARIO
- Formato: FIEBDC-3/2012
- Programa: Construnario Versión 3.51
- Fecha de los precios: 06/06/2024
- Divisa: EUR

**48620** u Interruptor de puerta de fijación por tornillos, referencia 48620 de IDE. Para serie Argenta Plus - de IDE Electric
Precio: 19.68
Dimensiones: (AltoxAnchoxProf) 70x30,6x30 mm Código EAN: 8431044454078 Código ETIM 8.0: EC002626
