# Conector sin taladro 35 mm2, referencia 48647 de IDE - de IDE Electric

- Propiedad del archivo: CONSTRUNARIO
- Formato: FIEBDC-3/2012
- Programa: Construnario Versión 3.51
- Fecha de los precios: 06/06/2024
- Divisa: EUR

**48647** u Conector sin taladro 35 mm2, referencia 48647 de IDE - de IDE Electric
Precio: 7.03
Conexiones sin taladro para barras de 5 mm de espesor. Cable: Sección de 16 a 50 mm2 o ERIFLEX® flexibar de 9 mm de anchura. La longitud de 16 a 50 mm2 pelado debe de ser como mínimo 40 mm. Material: acero galvanizado. Código EAN: 8431044486475 Código ETIM 6.0: EC002623
