# Angular 30x30, referencia 48652 de IDE. 5u - de IDE Electric

- Propiedad del archivo: CONSTRUNARIO
- Formato: FIEBDC-3/2012
- Programa: Construnario Versión 3.51
- Fecha de los precios: 06/06/2024
- Divisa: EUR

**48652** u Angular 30x30, referencia 48652 de IDE. 5u - de IDE Electric
Precio: 32.20
Acero galvanizado Código EAN: 8431044486529 Código ETIM 6.0: EC002623
