# Espaciador aislado 30mm M6, referencia 48673 de IDE. 10u - de IDE Electric

- Propiedad del archivo: CONSTRUNARIO
- Formato: FIEBDC-3/2012
- Programa: Construnario Versión 3.51
- Fecha de los precios: 06/06/2024
- Divisa: EUR

**48673** u Espaciador aislado 30mm M6, referencia 48673 de IDE. 10u - de IDE Electric
Precio: 67.93
Destinados a fijar las pantallas de protección, perfiles o barras de toma tierra. Espaciadores hexagonales aislantes macho/hembra. Temperatura de trabajo hasta 80ºC - Voltaje 1000 V. Materiales: Partes aislantes en poliestireno y extremo roscado en acero galvanizado. Código EAN: 8431044486734 Código ETIM 6.0: EC002334
