# Espaciador metálico 70mm M6, referencia 48676 de IDE. 10u - de IDE Electric

- Propiedad del archivo: CONSTRUNARIO
- Formato: FIEBDC-3/2012
- Programa: Construnario Versión 3.51
- Fecha de los precios: 06/06/2024
- Divisa: EUR

**48676** u Espaciador metálico 70mm M6, referencia 48676 de IDE. 10u - de IDE Electric
Precio: 40.00
Destinados a fijar las pantallas de protección, perfiles o barras de toma tierra. Espaciadores hexagonales metálicos macho/hembra. Materiales: fabricados en acero galvanizado. Código EAN: 8431044486765 Código ETIM 6.0: EC002334
