# Soporte embarrado horizontal 160A-630A TN, referencia 48686 de IDE - de IDE Electric

- Propiedad del archivo: CONSTRUNARIO
- Formato: FIEBDC-3/2012
- Programa: Construnario Versión 3.51
- Fecha de los precios: 06/06/2024
- Divisa: EUR

**48686** u Soporte embarrado horizontal 160A-630A TN, referencia 48686 de IDE - de IDE Electric
Precio: 120.36
Son necesarios dos unidades de cada referencia para el montaje del embarrado. Distancia entre ejes o fases: 60 mm. Trifásico y neutro. Materiales plásticos libres de halógenos y tornillos de acero roscado galvanizado. Código EAN: 8431044062716 Código eCl@ss 6.0: EC001166
