# Kit para interruptor caja moldeada 96 módulos de IDE - de IDE Electric

- Propiedad del archivo: CONSTRUNARIO
- Formato: FIEBDC-3/2012
- Programa: Construnario Versión 3.51
- Fecha de los precios: 06/06/2024
- Divisa: EUR

**48702** u Kit para interruptor caja moldeada 96 módulos de IDE - de IDE Electric
Precio: 123.47
MATERIALES: Placa de montaje en acero galvanizado. Tapa de protección en chapa de acero pintado RAL9003. Incorpora tapa de protección y placa de montaje con los soportes de regulación incluidos. Código EAN: 8431044206370
