# Barras de cobre roscada 32x5x2000, referencia 48795 de IDE - de IDE Electric

- Propiedad del archivo: CONSTRUNARIO
- Formato: FIEBDC-3/2012
- Programa: Construnario Versión 3.51
- Fecha de los precios: 06/06/2024
- Divisa: EUR

**48795** u Barras de cobre roscada 32x5x2000, referencia 48795 de IDE - de IDE Electric
Cobre electrolítico Cu-ETP (Cu/A1) de acuerdo a la norma NF EN 13601. Pureza del cobre 99,9%. Promedio de máxima elongación 12%. Esquinas redondeadas para facilitar la instalación. Potencia nominal: Para temperatura ambiente medida dentro del panel de control 35ºC. Código EAN: 8431044487953
