# Soporte embarrado para módulo auxiliar 160A-630A, referencia 48800 de IDE - de IDE Electric

- Propiedad del archivo: CONSTRUNARIO
- Formato: FIEBDC-3/2012
- Programa: Construnario Versión 3.51
- Fecha de los precios: 06/06/2024
- Divisa: EUR

**48800** u Soporte embarrado para módulo auxiliar 160A-630A, referencia 48800 de IDE - de IDE Electric
Precio: 88.44
Para barras roscadas. Fijación en raíl DIN o placa de fondo. Son necesarios dos unidades para el montaje del embarrado. Pantalla de protección: fijada directa usando espaciadores y tapones. Partes plásticas libres de halógenos. Código EAN: 8431044488004 Código eCl@ss 6.0: EC001166
