# Pletina cobre roscada, referencia 48803 de IDE. 30x10x2000 - de IDE Electric

- Propiedad del archivo: CONSTRUNARIO
- Formato: FIEBDC-3/2012
- Programa: Construnario Versión 3.51
- Fecha de los precios: 06/06/2024
- Divisa: EUR

**48803** u Pletina cobre roscada, referencia 48803 de IDE. 30x10x2000 - de IDE Electric
Pletina cobre roscada, referencia 48803 de IDE. 30x10x2000 Código EAN: 8431044480800 Código eCl@ss 8.0: EC001522
