# Pack rejilla de ventilación 167x105 2ud, referencia 49335 de IDE - de IDE Electric

- Propiedad del archivo: CONSTRUNARIO
- Formato: FIEBDC-3/2012
- Programa: Construnario Versión 3.51
- Fecha de los precios: 06/06/2024
- Divisa: EUR

**49335** u Pack rejilla de ventilación 167x105 2ud, referencia 49335 de IDE - de IDE Electric
Precio: 10.53
Fabricadas en acero laminado en frío RAL 7035. Suministradas en pack de 2 unidades. Código EAN: 8431044493350 Código ETIM 6.0: EC001301
