# Kit soporte canaleta vertical y Rail DIN 800 Argenta Plus de IDE. 28 módulos - de IDE Electric

- Propiedad del archivo: CONSTRUNARIO
- Formato: FIEBDC-3/2012
- Programa: Construnario Versión 3.51
- Fecha de los precios: 06/06/2024
- Divisa: EUR

**49367** u Kit soporte canaleta vertical y Rail DIN 800 Argenta Plus de IDE. 28 módulos - de IDE Electric
Precio: 25.12
Soportes para la fijación de canaletas de distribución de cableado en sentido vertical. Alojamiento para canaleta vertical hasta 60x60 mm. Soporte de canaleta vertical y horizontal enlazable entre sí. Conjunto formado por soportes mas raíl DIN liso. Materiales: Acero cincado. Para armarios Argenta Plus. Código EAN: 8431044007809
