# Soporte pie H=900 acero glavanizado RAL7035, referencia 49730 de IDE - de IDE Electric

- Propiedad del archivo: CONSTRUNARIO
- Formato: FIEBDC-3/2012
- Programa: Construnario Versión 3.51
- Fecha de los precios: 06/06/2024
- Divisa: EUR

**49730** u Soporte pie H=900 acero glavanizado RAL7035, referencia 49730 de IDE - de IDE Electric
Precio: 165.79
MATERIALES: Acero laminado RAL7035. Altura 900 mm. Código EAN: 8431044158815 Código eCl@ss 6.0: EC002625
