# Armario superficie compacto IP55 1810x730x250 puerta opaca de IDE - de IDE Electric

- Propiedad del archivo: CONSTRUNARIO
- Formato: FIEBDC-3/2012
- Programa: Construnario Versión 3.51
- Fecha de los precios: 06/06/2024
- Divisa: EUR

**55SUP192-240PO** u Armario superficie compacto IP55 1810x730x250 puerta opaca de IDE - de IDE Electric
Precio: 1027.45
Acero laminado RAL9003. Armarios suministrados con bastidor modular sin tapas. Es necesario solicitar las tapas como accesorio para favorecer la versatilidad modular. Armarios suministrados con puerta opaca. Código EAN: 8431044043760 Código eCl@ss 6.0: EC000058
