# Registro cortafuegos para hueco 305x1355x22 resistencia 60, referencia 60RF30135 de IDE - de IDE Electric

- Propiedad del archivo: CONSTRUNARIO
- Formato: FIEBDC-3/2012
- Programa: Construnario Versión 3.51
- Fecha de los precios: 06/06/2024
- Divisa: EUR

**60RF30135** u Registro cortafuegos para hueco 305x1355x22 resistencia 60, referencia 60RF30135 de IDE - de IDE Electric
Precio: 509.98
Empotrar - RF60 - RAL9003. Código EAN: 8431044291208 Código ETIM 6.0: EC000456
