# Armario distribución superficie IP65 vacío puerta opaca 670x510x212 de IDE - de IDE Electric

- Propiedad del archivo: CONSTRUNARIO
- Formato: FIEBDC-3/2012
- Programa: Construnario Versión 3.51
- Fecha de los precios: 06/06/2024
- Divisa: EUR

**65SUP48-72PO** u Armario distribución superficie IP65 vacío puerta opaca 670x510x212 de IDE - de IDE Electric
Precio: 369.66
Acero laminado RAL 9003. Armarios suministrados vacíos, sin tapas ni raíl DIN. Es necesario solicitar el kit de tapas + raíl DIN correspondiente. Armarios suministrados con puerta opaca. Código EAN: 8431044280905 Código eCl@ss 6.0: EC000058
