# Accesorios Tapa precintable para caja tipo A-16 blanca de IDE - de IDE Electric

- Propiedad del archivo: CONSTRUNARIO
- Formato: FIEBDC-3/2012
- Programa: Construnario Versión 3.51
- Fecha de los precios: 06/06/2024
- Divisa: EUR

**22315** u Accesorios Tapa precintable para caja tipo A-16 blanca de IDE - de IDE Electric
Precio: 14.20
Tapa ICP precintable tipo A Código EAN: 8431044743158 Código ETIM 6.0: EC000456
