# Accesorios Tapa precintable caja B-24 B-28 B-40 B-54 blanca (Diamant Estilo) de IDE - de IDE Electric

- Propiedad del archivo: CONSTRUNARIO
- Formato: FIEBDC-3/2012
- Programa: Construnario Versión 3.51
- Fecha de los precios: 06/06/2024
- Divisa: EUR

**22382** u Accesorios Tapa precintable caja B-24 B-28 B-40 B-54 blanca (Diamant Estilo) de IDE - de IDE Electric
Precio: 19.40
Tapa ICP precintable tipo B Código EAN: 8431044081670 Código ETIM 6.0: EC000456
