# Accesorios Tapa para CT338 (tornillos) de IDE - de IDE Electric

- Propiedad del archivo: CONSTRUNARIO
- Formato: FIEBDC-3/2012
- Programa: Construnario Versión 3.51
- Fecha de los precios: 15/07/2024
- Divisa: EUR

**22500** u Accesorios Tapa para CT338 (tornillos) de IDE - de IDE Electric
Precio: 15.60
Tapa para caja CT4040 (Antes CT338) (Bolsa 2 uds.) Código EAN: 8431044745008 Código ETIM 6.0: EC000456
