# Puerta opaca 12 módulos de IDE - de IDE Electric

- Propiedad del archivo: CONSTRUNARIO
- Formato: FIEBDC-3/2012
- Programa: Construnario Versión 3.51
- Fecha de los precios: 06/06/2024
- Divisa: EUR

**PO12GP** u Puerta opaca 12 módulos de IDE - de IDE Electric
Precio: 8.01
Puerta opaca para caja 12 módulos Código EAN: 8431044330501 Código ETIM 8.0: EC000775
