# Puerta opaca para caja 18 módulos de IDE - de IDE Electric

- Propiedad del archivo: CONSTRUNARIO
- Formato: FIEBDC-3/2012
- Programa: Construnario Versión 3.51
- Fecha de los precios: 06/06/2024
- Divisa: EUR

**PO18GP** u Puerta opaca para caja 18 módulos de IDE - de IDE Electric
Precio: 9.22
Para serie Gold-P Código EAN: 8431044330716 Código ETIM 8.0: EC000775
