# Puerta opaca para caja 36 módulos de IDE - de IDE Electric

- Propiedad del archivo: CONSTRUNARIO
- Formato: FIEBDC-3/2012
- Programa: Construnario Versión 3.51
- Fecha de los precios: 06/06/2024
- Divisa: EUR

**PO36GP** u Puerta opaca para caja 36 módulos de IDE - de IDE Electric
Precio: 12.64
Puerta opaca para caja 36 módulos Código EAN: 8431044330679 Código ETIM 8.0: EC000775
