# Accesorios soporte para candado de seguridad PRYMA de IDE - de IDE Electric

- Propiedad del archivo: CONSTRUNARIO
- Formato: FIEBDC-3/2012
- Programa: Construnario Versión 3.51
- Fecha de los precios: 06/06/2024
- Divisa: EUR

**22670** u Accesorios soporte para candado de seguridad PRYMA de IDE - de IDE Electric
Precio: 12.87
Soporte para candado de seguridad. Bolsa 10 u. Código EAN: 8431044776705
