# Ventana transparente para caja 9 módulos de IDE - de IDE Electric

- Propiedad del archivo: CONSTRUNARIO
- Formato: FIEBDC-3/2012
- Programa: Construnario Versión 3.51
- Fecha de los precios: 06/06/2024
- Divisa: EUR

**PT9PM** u Ventana transparente para caja 9 módulos de IDE - de IDE Electric
Precio: 6.33
Ventana transparente para caja 9 módulos Para serie: Pryma. Código EAN: 8431044860206 Código ETIM 6.0: EC002527
