# Ventana transparente para caja 13 módulos de IDE - de IDE Electric

- Propiedad del archivo: CONSTRUNARIO
- Formato: FIEBDC-3/2012
- Programa: Construnario Versión 3.51
- Fecha de los precios: 06/06/2024
- Divisa: EUR

**PT13GM** u Ventana transparente para caja 13 módulos de IDE - de IDE Electric
Precio: 5.67
Ventana transparente 13 módulos. Para serie: Pryma. Código EAN: 8431044860404 Código ETIM 6.0: EC002527
