# Ventana transparente policarbonato gris de IDE - de IDE Electric

- Propiedad del archivo: CONSTRUNARIO
- Formato: FIEBDC-3/2012
- Programa: Construnario Versión 3.51
- Fecha de los precios: 06/06/2024
- Divisa: EUR

**PT18CDN** u Ventana transparente policarbonato gris de IDE - de IDE Electric
Precio: 11.73
Ventana transparente 18 módulos Código EAN: 8431044061870 Código ETIM 6.0: EC002527
