# Accesorios prensaestopa M32 - de IDE Electric

- Propiedad del archivo: CONSTRUNARIO
- Formato: FIEBDC-3/2012
- Programa: Construnario Versión 3.51
- Fecha de los precios: 06/06/2024
- Divisa: EUR

**22582** u Accesorios prensaestopa M32 - de IDE Electric
Precio: 16.93
Para Series: Pryma - Star - Ecology. Código EAN: 8431044925820 Código ETIM 6.0: EC000441
