# Accesorios tapón con membrana M20 de IDE - de IDE Electric

- Propiedad del archivo: CONSTRUNARIO
- Formato: FIEBDC-3/2012
- Programa: Construnario Versión 3.51
- Fecha de los precios: 06/06/2024
- Divisa: EUR

**22589** u Accesorios tapón con membrana M20 de IDE - de IDE Electric
Precio: 8.67
Tapón con membrana M20 (Bolsa 10 uds.) Código EAN: 8431044925899
