# Accesorios tapón con membrana M25 de IDE - de IDE Electric

- Propiedad del archivo: CONSTRUNARIO
- Formato: FIEBDC-3/2012
- Programa: Construnario Versión 3.51
- Fecha de los precios: 06/06/2024
- Divisa: EUR

**22690** u Accesorios tapón con membrana M25 de IDE - de IDE Electric
Precio: 11.00
Tapón con membrana M25 (Bolsa 10 uds.) Código EAN: 8431044925905
