# Accesorios Tornillos 4x13 para tapas de IDE - de IDE Electric

- Propiedad del archivo: CONSTRUNARIO
- Formato: FIEBDC-3/2012
- Programa: Construnario Versión 3.51
- Fecha de los precios: 15/07/2024
- Divisa: EUR

**22611** u Accesorios Tornillos 4x13 para tapas de IDE - de IDE Electric
Precio: 3.20
Para Series: Star - Ecology - Combi - Oro - Domos - ICT. Tornillos M4x13 para soporte porta regletas IP65 (Bolsa 50 uds.) Código EAN: 8431044926117
