# Tornillo 1/4 vuelta (tornilo 1/4 vuelta de IDE. 2 tornillos con flecha + 2 tornillos sin flecha - Light - de IDE Electric

- Propiedad del archivo: CONSTRUNARIO
- Formato: FIEBDC-3/2012
- Programa: Construnario Versión 3.51
- Fecha de los precios: 06/06/2024
- Divisa: EUR

**22217** u Tornillo 1/4 vuelta (tornilo 1/4 vuelta de IDE. 2 tornillos con flecha + 2 tornillos sin flecha - Light - de IDE Electric
Precio: 1.33
Tornillos con y sin flecha (Bolsa 4 uds.) Código EAN: 8431044942179 Código ETIM 8.0: EC003861
