# Cierre doble paletón 5 mm Laterales pretroquelados hidrófuga hueco 550x750x150 de IDE - de IDE Electric

- Propiedad del archivo: CONSTRUNARIO
- Formato: FIEBDC-3/2012
- Programa: Construnario Versión 3.51
- Fecha de los precios: 06/06/2024
- Divisa: EUR

**AB5070_CB** u Cierre doble paletón 5 mm Laterales pretroquelados hidrófuga hueco 550x750x150 de IDE - de IDE Electric
Precio: 162.91
Con placa hidrófuga incorporada. Superficie - IP33 - RAL9003. Código EAN: 8431044109848 Código ETIM 6.0: EC000374
