# Registro superficie estanco con placa hidrófuga 500x500x150 de IDE - de IDE Electric

- Propiedad del archivo: CONSTRUNARIO
- Formato: FIEBDC-3/2012
- Programa: Construnario Versión 3.51
- Fecha de los precios: 06/06/2024
- Divisa: EUR

**AM4545** u Registro superficie estanco con placa hidrófuga 500x500x150 de IDE - de IDE Electric
Precio: 179.49
Con placa hidrófuga incorporada. Superficie - IP55 - RAL7035. Código EAN: 8431044275000 Código ETIM 6.0: EC000374
