# Acondicionador semi-empotrados 640 W de IDE - de IDE Electric

- Propiedad del archivo: CONSTRUNARIO
- Formato: FIEBDC-3/2012
- Programa: Construnario Versión 3.51
- Fecha de los precios: 06/06/2024
- Divisa: EUR

**ASE720_230** u Acondicionador semi-empotrados 640 W de IDE - de IDE Electric
Precio: 3051.00
Acondicionador semi empotrado monofásico. Código EAN: 8431044250625 Código ETIM 6.0: EC000855
