# Armario de puerta doble con placa de montaje, referencia BIG20010040POD de IDE. Medidas: 2000X1000X400 - de IDE Electric

- Propiedad del archivo: CONSTRUNARIO
- Formato: FIEBDC-3/2012
- Programa: Construnario Versión 3.51
- Fecha de los precios: 06/06/2024
- Divisa: EUR

**BIG20010040POD** u Armario de puerta doble con placa de montaje, referencia BIG20010040POD de IDE. Medidas: 2000X1000X400 - de IDE Electric
Precio: 1913.40
Acero laminado RAL 7035. Armario autoportante compacto de puerta opaca doble. Incorporan tapas para la entrada de cables. Suministrados CON placa de montaje. Para alcanzar el grado de protección IP55 es necesario colocar el doble cierre interior (A=1650 Ref.: 48483. A=1800 Ref.: 48484. A=2000 Ref.: 48485). Código EAN: 8431044187235 Código eCl@ss 6.0: EC000058
