# Caja distribución empotrables IP40 Blanco ventana opaca - de IDE Electric

- Propiedad del archivo: CONSTRUNARIO
- Formato: FIEBDC-3/2012
- Programa: Construnario Versión 3.51
- Fecha de los precios: 06/06/2024
- Divisa: EUR

**BM8PO** u Caja distribución empotrables IP40 Blanco ventana opaca - de IDE Electric
Precio: 19.71
MATERIALES LIBRES DE HALÓGENOS. Marco y base en ABS blanco RAL 9003. Ventana opaca blanca RAL9003. IP40 - Empotrar. Código EAN: 8431044305509 Código ETIM 6.0: EC000712
