# Bandeja extraíble para rack19, referencia BNE19/6080 de IDE. 45x415x650 - de IDE Electric

- Propiedad del archivo: CONSTRUNARIO
- Formato: FIEBDC-3/2012
- Programa: Construnario Versión 3.51
- Fecha de los precios: 06/06/2024
- Divisa: EUR

**BNE19_6080** u Bandeja extraíble para rack19, referencia BNE19/6080 de IDE. 45x415x650 - de IDE Electric
Precio: 264.55
Bandeja extraíble para armario con perfiles de bastidor fijo de 19''. Código EAN: 8431044397399 Código ETIM 8.0: EC002620
