# Bandeja fija 19" 1U L-200mm de IDE - de IDE Electric

- Propiedad del archivo: CONSTRUNARIO
- Formato: FIEBDC-3/2012
- Programa: Construnario Versión 3.51
- Fecha de los precios: 06/06/2024
- Divisa: EUR

**BNF19-1U_200** u Bandeja fija 19" 1U L-200mm de IDE - de IDE Electric
Precio: 32.40
MATERIALES: Acero cincado. Bandejas fijas o ajustables en profundidad. Toda la tornillería para su montaje esta incluida. PARA ARMARIOS TIPO: ENL con bastidor fijo o pivotante. Código EAN: 8431044058740 Código eCl@ss 6.0: EC002620
