# Bastidor pivotante para Rack 19" para armario 2200x800x600/800 de IDE - de IDE Electric

- Propiedad del archivo: CONSTRUNARIO
- Formato: FIEBDC-3/2012
- Programa: Construnario Versión 3.51
- Fecha de los precios: 06/06/2024
- Divisa: EUR

**BP19_45U** u Bastidor pivotante para Rack 19" para armario 2200x800x600/800 de IDE - de IDE Electric
Precio: 869.47
MATERIALES: Armario en acero laminado RAL7035. Bastidor en acero cincado. Bastidor pivotante de 19". reversible con posibilidad de abrir a derechas o izquierdas. Apertura máxima de 180º. Código EAN: 8431044024103 Código eCl@ss 6.0: EC002518
