# Bastidor pivotante parcial Rack 19, 15 u, referencia BPP1980/15u de IDE. Para armarios de 800 de ancho - de IDE Electric

- Propiedad del archivo: CONSTRUNARIO
- Formato: FIEBDC-3/2012
- Programa: Construnario Versión 3.51
- Fecha de los precios: 06/06/2024
- Divisa: EUR

**BPP1980_15U** u Bastidor pivotante parcial Rack 19, 15 u, referencia BPP1980/15u de IDE. Para armarios de 800 de ancho - de IDE Electric
Precio: 270.99
Para su completa instalación es necesario solicitar dos packs de perfiles de montaje interior reforzado (PMIR) de la profundidad del armario donde vaya a ser instalado. Código EAN: 8431044435855 Código ETIM 8.0: EC002620
