# Bastidor modular para armario 1800x1200 para armario ancho 400, referencia BTM180120/P400 de IDE - de IDE Electric

- Propiedad del archivo: CONSTRUNARIO
- Formato: FIEBDC-3/2012
- Programa: Construnario Versión 3.51
- Fecha de los precios: 06/06/2024
- Divisa: EUR

**BTM180120_P400** u Bastidor modular para armario 1800x1200 para armario ancho 400, referencia BTM180120/P400 de IDE - de IDE Electric
Precio: 506.78
MATERIALES: Acero laminado RAL7035. Incorpora puerta de partición de anchura 400 mm. Se puede colocar en armarios 1200 mm de anchura. Tapas y raíles DIN no incluidos. Código EAN: 8431044481364 Código eCl@ss 6.0: EC002625
