# Bastidor modular para armario 1800x1600, referencia BTM200160 de IDE - de IDE Electric

- Propiedad del archivo: CONSTRUNARIO
- Formato: FIEBDC-3/2012
- Programa: Construnario Versión 3.51
- Fecha de los precios: 06/06/2024
- Divisa: EUR

**BTM200160** u Bastidor modular para armario 1800x1600, referencia BTM200160 de IDE - de IDE Electric
Precio: 345.08
MATERIALES: Acero laminado RAL7035. Bastidor necesario para la sujeción de elementos de regulación del raíl DIN y las tapas frontales. Bastidor doble. Tapas y raíles DIN no incluidos. PARA ARMARIOS TIPO: FSC - ENL. Código EAN: 8431044146355 Código eCl@ss 6.0: EC002625
